# Xemeneia d'escaiola

- Propietat de l'arxiu: CYPE INGENIEROS, S.A.
- Format: FIEBDC-3/2002
- Divisa: EUR
- Costos indirectes: 3.00 %
- IVA: 21.00 %

## R Revestiments i extradossats

### RT Falsos sostres en interiors

#### RTP Prefabricats d'escaiola

**RTP330** U Xemeneia d'escaiola.
Xemeneia d'escaiola, de 117x156x21,2 cm, formada per marc i lleixa en la seva part superior, model Nº 1 "EL ALTERÓN", rebuda amb cola per a escaiola. Inclús accessoris de fixació.
Inclou: Replanteig de la peça. Humectació de la base de fixació. Estesa de la cola. Col·locació i rejuntat de la peça.
Criteri d'amidament de projecte: Nombre d'unitats previstes, segons documentació gràfica de Projecte.
Criteri de mesura d'obra: Es mesurarà el nombre d'unitats realment col·locades segons especificacions de Projecte.

| Codi | Ut | Descripció | Rendiment | Preu | Import |
|---|---|---|---|---|---|
| mt12rea300e | U | Xemeneia d'escaiola, de 117x156x21,2 cm, formada per marc i lleixa en la seva part superior, model Nº 1 "EL ALTERÓN". (material) | 1.050 | 395.42 | 415.19 |
| mt09eyc030 | kg | Cola per a escaiola. (material) | 0.730 | 0.35 | 0.26 |
| mo035 | h | Oficial 1ª escaiolista. (mà d'obra) | 0.254 | 27.50 | 6.99 |
| % | % | Costos directes complementaris | 2 % | 422.44 | 8.45 |
|  |  | Costos directes |  |  | 430.89 |
