# Cúpula d'escaiola

- Propietat de l'arxiu: CYPE Ingenieros S.A.
- Format: FIEBDC-3/2016
- Programa: Generador de preus de la construcció. CYPE Ingenieros, S.A.
- Data: 20/12/2022
- Divisa: EUR
- Costos indirectes: 3 %
- IVA: 21 %

## R Revestiments i extradossats

### RT Falsos sostres en interiors

#### RTP Prefabricats d'escaiola

**RTP290** U Cúpula d'escaiola.
Cúpula amb anell, de 45 cm de diàmetre, d'escaiola, de 14x49x12 cm, "EL ALTERÓN", rebuda amb cola per a escaiola. Inclús accessoris de fixació.
Inclou: Replanteig de la peça. Humectació de la base de fixació. Estesa de la cola. Col·locació i rejuntat de la peça.
Criteri d'amidament de projecte: Nombre d'unitats previstes, segons documentació gràfica de Projecte.
Criteri de mesura d'obra: Es mesurarà el nombre d'unitats realment col·locades segons especificacions de Projecte.

| Codi | Ut | Descripció | Rendiment | Preu | Import |
|---|---|---|---|---|---|
| mt12rea250ma | U | Cúpula amb anell, de 45 cm de diàmetre, d'escaiola, de 14x49x12 cm, "EL ALTERÓN". (material) | 1.05 | 43.95 | 46.148 |
| mt09eyc030 | kg | Cola per a escaiola. (material) | 0.06 | 0.35 | 0.021 |
| mo035 | h | Oficial 1ª escaiolista. (mà d'obra) | 0.242 | 27.5 | 6.655 |
| % | % | Costos directes complementaris | 2 % | 52.824 | 1.056 |
|  |  | Costos directes |  |  | 53.880 |
